# B047n, Neubau Verlegung Worms-Süd
Angebotsaufforderung (GAEB DA XML 3.2, DA83)
Projekt: A31-02-0426_5
Währung: EUR
Vergabeart: Offenes Verfahren
Eröffnung: 06.10.2026 09:00:00
Ende der Zuschlagsfrist: 03.11.2026
Auftraggeber: Landesbetrieb Mobilität Worms, LBM Worms, Schönauer Str. 5, 67547 Worms, Schönauer Straße 5, 67547 Worms, Telefon 06241/401-5, Fax 06241/401-600, E-Mail lbm@lbm-worms.rlp.de; Vergabenummer: III50
Erstellt mit: GXML Toolbox V3.3 R20210630, iTWO_64 V12.0.618, 28.08.2026

## 310385 B47n_BA 3.6_Konstr. Ingenieurbau_LSW1 und VZB
Datum: 28.08.2026

### Bereich 00 BAUSTELLENEINRICHTUNG

#### Abschnitt 00.01 BAUSTELLENEINRICHTUNG

**00.01.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**00.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.01.0003 BE-Flächen herst., instand., räum.**
*** Pauschalposition
Baustelleneinrichtungsflächen herstellen, instandhalten und  räumen.
Befestigung und -dimensionierung nach Wahl
und Belangen des AN.
Das Befestigungsmaterial verbleibt im Besitz des AN und ist nach Beendigung der Bauarbeiten vollständig rückzubauen.
Der ursprüngliche Zustand der Flächen ist  wieder herzustellen.
Oberbodenarbeiten werden gesondert vergütet.
Menge: 1,000 Psch

#### Abschnitt 00.02 BAUZÄUNE

**00.02.0001 Bauzaun aufstellen und entfernen Zaunhöhe 2,0 m**
StL-Nr. 1910120739
Bauzaun nach Unterlagen des AG einschl. der erforderlichen Tore und Pfosten standsicher aufstellen, während
der Bauzeit vorhalten und unterhalten sowie nach Beendigung der Bauzeit entfernen. 70 v.H. des Preises werden nach Aufstellen, der Rest nach Entfernen des Bauzaunes vergütet.
Zaunhöhe = 2,00 m.
Zaun 'aus Stahlgitter-Fertigteilen.'
Menge: 300,000 m
Leistungsbereichkatalog: 101

**00.02.0002 Bauzaun umsetzen Zaunhöhe 2,0 m*StahlgitterFT**
StL-Nr. 1910121233
Bauzaun innerhalb der Baustelle umsetzen. Nicht wiederverwertbare Teile ersetzen.
Zaunhöhe = 2,00 m.
Zaun aus Stahlgitter-Fertigteilen.
Menge: 150,000 m
Leistungsbereichkatalog: 101

### Bereich 01 ALLGEMEIN

#### Abschnitt 01.01 INGENIEURLEISTUNG

**01.01.0001 Beweissicherung Baustelle**
*** Pauschalposition
Durchführung einer Beweissicherung gemeinsam
mit der Bauüberwachung des AG vor Baubeginn.
Umfamg: Vorschüttung des Straßendamms B47n, Bauwerke BW4, BW10, BW 5/6/6a, LSW4 im Übergangsbereich zu LSW1, vorhandene Straßen- und Wegebefestigungen.
Einbauteile im Baustellenbereich.
Der gesamte Baustellenbereich und alle Zufahrten sind  in Augenschein zu nehmen, in einer Fotodokumentation festzuhalten und auf einem Datenträger vor Beginn der Bauarbeiten dem AG zu übergeben.
Die Fotodateien im jpg.-Format sind mit JJJJ-MM-TT,
Benennung und Nummerierung zu versehen.
Menge: 1,000 Psch

*Hinweis: Die Bodenerkundung muss vorab*
Die Bodenerkundung muss vorab ausgeführt werden und ist für die Ausführungplanung erforderlich.

#### Abschnitt 01.02 BODENERKUNDUNG

**01.02.0001 Einmessung einer Erkundungsstelle ETRS89/UTM-Abb*Datenübergabe**
StL-Nr. 211030101001
Einmessen der Ansatzpunkte nach Unterlagen des AG. Do-
kumentation und Auswertung der Messergebnisse erstellen.
Koordinatenreferenzsystem = ETRS89/UTM-Abbildung.
Übergabe der Daten als ASCII-Datei digital und als Ausdruck in 2-facher Ausfertigung.
Menge: 5,000 St
Leistungsbereichkatalog: 103

**01.02.0002 Kleinbohrung ausführen*Kleinrammbohren Endt. ü. 5-10 m*Entnahme max.1,0m**
StL-Nr. 21103115912010
Kleinbohrung mit Gestänge und Entnahmerohr für Baugrunduntersuchung nach Unterlagen des AG ausführen.
Baugrund 'Rampe geschüttet'

Kleinbohrverfahren = Kleinrammbohrverfahren.
Endtiefe der Kleinbohrung über 5,00 bis 10,00 m.
Entnahmelänge je Entnahmevorgang max. 1,00 m.
Menge: 20,000 m
Leistungsbereichkatalog: 103

**01.02.0003 Rammsondierung durchführen*DPH Wahl des AN*Endt. ü. 5-10m**
StL-Nr. 211031309332
Rammsondierung für Baugrunduntersuchung nach DIN EN ISO
22476-2 nach Unterlagen des AG durchführen. Übergabe
der Ergebnisse nach Unterlagen des AG.
Baugrund 'Rampe geschüttet'

Rammsonde DPH (schwer).
Spitzen nach Wahl des AN.
Endtiefe über 5,00 bis 10,00 m.
Menge: 30,000 m
Leistungsbereichkatalog: 103

**01.02.0004 Zeichnerische Darstellung Papierform,pdf**
*** Pauschalposition
StL-Nr. 2110390501
Bohrprofile gemäß DIN 4023 nach Unterlagen des AG darstellen.
Übergabe in Papierform, Ausdruck farbig und pdf-Datei.
Menge: 1,000 Psch
Leistungsbereichkatalog: 103

**01.02.0005 Fotodokumentation jpg**
*** Pauschalposition
StL-Nr. 2110391501
Bohrkerne in den Kernkisten verzerrungsfrei und senkrecht von oben mit Digitalkamera formatfüllend fotografieren. Die Kameraeinstellungen sind auf die Beleuchtung (Kunstlicht/Tageslicht) abzustimmen. Die Beleuchtung muss gleichmäßig und schattenfrei sein. Auf den
Fotos müssen die Bezeichnung der Bohrung, die Bohrtiefe
und das Datum der Bohrung deutlich erkennbar sein. Ein
Meterstab und eine Farbskala sind mit zu fotografieren.
Maximal dürfen vier Bohrmeter pro Bild fotografiert
werden. Die Entnahmestrecken entnommener Proben sind
durch Platzhalter in den Kernkisten kenntlich zu machen.
Fotos im jpg-Format mit mindestens 10 Mio. Pixel.
Menge: 1,000 Psch
Leistungsbereichkatalog: 103

**01.02.0006 Fortschreiben des Bodengutachtens.**
*** Pauschalposition
Fortschreiben des Bodengutachtens.
Das Bodengutachten wird gemäß den neuen Werten ausgearbeitet und entsprechend ergänzt.
Die Fortschreibung könnte von WPW Geoconsult oder von einem gleichwertigen Ingenieurbüro ausgeführt werden.
Menge: 1,000 Psch

#### Abschnitt 01.03 VERMESSUNG

**01.03.0001 Höhenfestpunkt herstellen**
Höhenfestpunkt in Abstimmung mit dem AG herstellen.
Der Höhenfestpunkt ist kurz nach Auftragserteilung
herzustellen und spätestens vor Durchführung der ersten
Geländeaufnahme durch den AN auf die vom AG
zur Verfügung gestellten Höhenfestpunkte einzumessen.
Während und nach Ablauf der Frostperiode ist die Höhenlage des Festpunktes zu kontrollieren.
Die erforderlichen Erdarbeiten gehören zum Leistungsumfang.
Höhenfestpunkt aus einem mind. 10 cm langen Bolzen
mit Rundkopf, der in einem Stahlbetonkörper mit
einem Querschnitt von 30 x 30 cm, Expositionsklasse
XC4 versetzt ist,
Gründungstiefe 100 cm.
Bei Abschluss der Baumaßnahme Höhenfestpunkt
ausbauen und einer Entsorgung nach Wahl des
AN zuführen.
Menge: 3,000 St

**01.03.0002 Bestand aufnehmen**
*** Pauschalposition
Vermessungsarbeiten durchführen.
Vermessungsarbeiten für die VZB und die Lärmschutzwand
einschl. der Böschungstreppe des BW4 und der bereits eingebauten Ankerkörbe der Bauwerken 6 & 10 durchführen. Zusätzlich sind Vermessungsarbeiten für die Anschlussbereiche erforderlich, so dass die Ausführungs- und Bestandsunterlagen hergestellt werden können.
Messraster: 1 Längsachse, Querachse im Abstand von 2,0 m. Anschlussbereiche mind. 50 m vor und hinter dem Bauwerk.
Bestand höhen- und lagemäßig erfassen und zeichnerisch darstellen.
Dabei ist ein Grundplan des gesamten Vermessungsbereichs und Längsprofile der Straße zu liefern. Dazughörige Querprofile sind alle  5  m und zusätzlich bei groben Änderungen der örtlichen Gegebenheiten aufzustellen. Angrenzende Bestandsanlagen sind aufzunehmen.
Zeichnungen als DXF- und PDF-Datei übergeben.
Zeichnungen 1-fach kopiert, prüffähig vorlegen.
Menge: 1,000 Psch

**01.03.0003 Festpunkte sichern**
*** Pauschalposition
Sicherung und Dokumentation des durch den AG übergebenen Festpunktes.
Übergabe in UTM/ERTS89-Koordinaten.
Menge: 1,000 Psch

*Hinweis: Hinweis zu OZ 01.03.0004*
Dies gilt für den gesamten Bauwerksbereich und Anschlussbereiche.

**01.03.0004 Vermessungsarb. durchführen**
*** Pauschalposition
Vermessungsarbeiten für die Absteckung von
Bauteilen nach Unterlagen des AG einschließlich
aller Geräte- und Personalkosten durchführen.
Die Leistungsposition beinhaltet alle Vermessungsleistungen, die zur Umsetzung in der Örtlichkeit (Bauleistung) erforderlich werden, sowie Null- und Eigenüberwachungsvermessungen während der gesamten Bauzeit einschl. Festlegung der Höhen- Bauwerks- und Straßenachsen und Ränder.
Vermessungen sind zu dokumentieren und zeichnerisch darzustellen.
OZ für das gesamte Bauwerk während der gesamten Bauzeit.
Der Planung des AG zugrunde gelegtes Koordinatensystem = UTM/ETRS89.
Unterlagen sind dem AG 2-fach in Papierform und 1-fach in digitaler Form zu liefern.
Menge: 1,000 Psch

**01.03.0005 Schlussvermessung durchführen**
*** Pauschalposition
Nach Fertigstellung des gesamten Bauwerks ist eine Bestandsvermessung im Neubaubereich durchzuführen.
D.h. alle maßgeblichen Punkte sind vermessungstechnisch aufzunehmen und anhand von Querprofilen im Abstand von 10m, sowie an den Bauwerksenden, bzw. in den Bauwerks- und Pfeilerachsen zeichnerisch darzustellen.
Unterlagen sind dem AG 2-fach in Papierform und 1-fach in digitaler Form (dxf) zu übergeben.
Menge: 1,000 Psch

### Bereich 02 LEISTUNGEN FÜR DAS LAND RLP

#### Abschnitt 02.01 LEISTUNGEN N. BAUSTELLENVERORDNUNG

**02.01.0001 Vorankündigung erstellen**
*** Pauschalposition
StL-Nr. 19101508
Vorankündigung gemäß Baustellenverordnung erstellen und
spätestens zwei Wochen vor Einrichten der Baustelle der
zuständigen Behörde übermitteln. Vorankündigung sichtbar und witterungsgeschützt auf der Baustelle aushängen. Bei erheblichen Änderungen während der Bauzeit
anpassen.
Menge: 1,000 Psch
Leistungsbereichkatalog: 101

**02.01.0002 SiGe-Plan erstellen**
*** Pauschalposition
StL-Nr. 19101513
Sicherheits- und Gesundheitsschutzplan (SiGe-Plan) nach
RAB 31 erstellen und mit dem Sicherheits- und Gesundheitsschutzkoordinator dieser und weiterer berührter
Baustellen abstimmen. Bei erheblichen Änderungen in der
Ausführung des Bauvorhabens anpassen. Den SiGe-Plan für
jeden Beschäftigten einsehbar auf der Baustelle vorhalten.
Menge: 1,000 Psch
Leistungsbereichkatalog: 101

**02.01.0003 SiGe-Plan des AG fortschreiben**
*** Pauschalposition
StL-Nr. 19101518
Sicherheits- und Gesundheitsschutzplan (SiGe-Plan) nach
RAB 31 fortschreiben und mit dem Sicherheits- und Ge-
sundheitsschutzkoordinator dieser und weiterer
berührter Baustellen abstimmen. Bei erheblichen Änderungen in der Ausführung des Bauvorhabens anpassen. Den
SiGe-Plan für jeden Beschäftigten einsehbar auf der
Baustelle vorhalten.
Menge: 1,000 Psch
Leistungsbereichkatalog: 101

**02.01.0004 SiGe-Koordinator stellen.**
*** Pauschalposition
StL-Nr. 19101528
Sicherheits- und Gesundheitsschutzkoordinator während
der Ausführung des Bauvorhabens nach RAB 30 und Unterlagen des AG stellen.
Menge: 1,000 Psch
Leistungsbereichkatalog: 101

#### Abschnitt 02.02 KAMPFMITTELERKUNDUNG

**02.02.0001 Baustelle einrichten u. räumen**
Baustelle für sämtliche Leistungen für Kampfmittelerkundung einrichten und nach Durchführung der Arbeiten räumen. Herstellen der Arbeitsebene und Zufahrten sind einzukalkulieren. Geräte auf die Baustelle bringen, vorhalten, warten und betreiben und zurückbringen.
Menge: 3,000 St

**02.02.0002 Feldarbeiten auf der Ebene**
Feldarbeiten in Teilflächen für die Kampfmittelsondierung auf der Ebene und in Böschung nach Unterlagen AG durchführen.
Baufeld rechnergestützt mittels Magnetik detektieren, Messfeld einteilen.
Ohne Freischneidearbeiten und ohne Aufgrabungen von Anomalien.
Neigung der Geländeoberfläche bis 1:1,5,
Oberflächenbeschaffenheit vorwiegend befestigt.
Menge: 350,000 m2

**02.02.0003 Bohrlochsondierung durchführen Tiefe bis 6 m*Neigung über 1:4 Bohrgut verwerten**
StL-Nr. 2112620699114000
Bohrlochsondierung nach Unterlagen des AG innerhalb der
Räumstelle durchführen. Bohrloch in Etappen herstellen
und verrohren. Verrohrung nach Abschluss der Sondierung
vollständig ziehen und von der Baustelle entfernen.
Sondierung auswerten, bewerten und Ergebnisse dokumentieren. Die Dokumentation ist dem AG zu übergeben.
Umsetzen der Bohreinrichtung von Bohransatzpunkt zu
Bohransatzpunkt innerhalb der Räumstelle wird nicht gesondert vergütet. Abgerechnet wird die Sondiertiefe bis
zum Freigabehorizont am jeweiligen Bohransatzpunkt.
Durchbohren befestigter Oberflächen und von Hindernissen wird gesondert vergütet.
Sondierverfahren 'Geomagnetik.'

Baugrund 'vorwiegend bindige Böden.'

Freigabehorizont unter Geländeoberfläche bis 6,00 m.
Neigung der Aufstellfläche steiler als 1:4.
Bohrgut nach Wahl des AN verwerten.
Menge: 136,000 m

**02.02.0004 Feldsondierungen auswerten**
*** Pauschalposition
Belastungskarte erstellen und auf Anomalien wie Bombenblindgänger interpretieren einschl. geografischer Ausdruck der Datenaufnahme.
Belastung qualifizieren und vermarken einschl. Vermessen der einzelnen Störpunkte.
Menge: 1,000 Psch

**02.02.0005 Dokumentation erstellen**
*** Pauschalposition
Dokumentation- und Berichtstellung in Form einer farbcodierten Belastungskarte sowie eines Abschlussberichtes gemäß Vorgaben des staatlichen Kampfmittelräumdienstes in 3-facher Ausfertigung.
Menge: 1,000 Psch

#### Abschnitt 02.03 PROBENAHMEN

*Hinweis: Hinweis zu OZ 02.03.0001*
Kontrollprüfung-Abnahmeprüfung gemäß RS des BMVI zu Lärmschutzwänden an Werksproben.

**02.03.0001 Bohrkern entnehmen**
Bohrkern für Kontrollprüfungen nach Angabe des AG werkseitig entnehmen und dem AG übergeben.
Überschüssiges Material fachgerecht entsorgen.
Bohrkerndurchmesser 10 cm
Bohrtiefe Dicke der Vorsatzschale
Material haufwerksporiger Beton.
Menge: 15,000 St

*Hinweis: Hinweis zu OZ 02.03.0002*
Kontrollprüfung-Abnahmeprüfung gemäß ARS Straßenbau Nr. 07/2025 des BMVI zur akustischen Wirkung neu errichteter Lärmschutzwände

**02.03.0002 Akustische Messung**
*** Pauschalposition
In-situ-Messungen zum Nachweis der akustischen Eigenschaften der Lärmschutzwände durchführen.Messverfahren gem.. DIN EN 17935:2018-12 und DIN EN 1793-6:2021-05 (Adrienne-Verfahren). Die Messstellen werden in Absprache mit dem AG festgelegt. Die Anzahl der geforderten Messstellen ist dem österreichisenPlanungshabdbuch Straße-Bau Anlagen' Prüfhandbuchzur akustischen Abnahmeprüfung von Lärmschutzwänden an Straßen und Autobahnen ' zu entnehmen.(https://www.asfinag.net/dokumente/tphb/bau).
Die In-situ-Messungen sind an der fertiggestellten Lärmschutzwand durchzuführen. Eine Vergütung erfolgt nur, wenn alle Messungendie Abnahmefähigkeit der Lärmschutzwand bestätigen. Messungen bei welchen der Nachweisder akustischen Eigenschaften nicht erbracht werden kann, sind - ggf. nach Durchführung etwaiger Mangelbeseitigungsmaßnahmen-auf Kosten dse AN zu wiederholen. Die genauen Messpunkte sind für spätere Messungen dauerhaft zu markieren.
Die Ergebnisse der In-situ-Messungen sind dem AG in schriftlicher Form spätestens 14 Tage vor der geplanten Abnahme vorzulegen.
Menge: 1,000 Psch

*Hinweis: Hinweis zu OZ 03*
Mit der Vergütung der Ausführungsunterlagen sind auch alle Werkstattzeichnungen, Montagezeichnungen und sonstige für die Ausführung erforderlichen Ingenieurleistungen und Einmessarbeiten abgegolten.

### Bereich 03 TECHNISCHE BEARBEITUNG NEUBAU

#### Abschnitt 03.01 AUSFÜHRUNGSUNTERLAGEN

**03.01.0001 Standsicherheitsnachweis aufstellen**
*** Pauschalposition
StL-Nr. 1910160599
Standsicherheitsnachweis aufstellen.
Standsicherheitsnachweis für 'Lärmschutzwand und sämtliche Bauhelfe.'

Standsicherheitsnachweis '1-fach liefern.'
Menge: 1,000 Psch
Leistungsbereichkatalog: 101

**03.01.0002 Ausführungszeichnungen herstellen**
*** Pauschalposition
StL-Nr. 1910161099
Ausführungszeichnungen herstellen.
Ausführungszeichnungen für 'Lärmschutzwand und sämtliche Bauhelfe'

Ausführungszeichnungen '3-fach liefern.'
Menge: 1,000 Psch
Leistungsbereichkatalog: 101

**03.01.0003 Standsicherheitsnachweis aufstellen**
*** Pauschalposition
StL-Nr. 1910160599
Standsicherheitsnachweis aufstellen.
Standsicherheitsnachweis für 'Verkehrszeichenbrücke und sämtliche Bauhelfe'

Standsicherheitsnachweis '1-fach liefern.'
Menge: 1,000 Psch
Leistungsbereichkatalog: 101

**03.01.0004 Ausführungszeichnungen herstellen**
*** Pauschalposition
StL-Nr. 1910161099
Ausführungszeichnungen herstellen.
Ausführungszeichnungen für 'Verkehrszeichenbrücke und sämtliche Bauhelfe'

Ausführungszeichnungen '3-fach liefern.'
Menge: 1,000 Psch
Leistungsbereichkatalog: 101

#### Abschnitt 03.02 BESTANDSUNTERLAGEN

**03.02.0001 Bestandsunterlagen vorstellen**
*** Pauschalposition
Bestandsunterlagen vorstellen.
Bestandsunterlagen und Mikrofilme für die LSW1 und die VZB beim Auftraggeber persönlich vorstellen.
Vorstellung hat vor Schlussrechnung und durch die
Bauleitung zu erfolgen.
Menge: 1,000 Psch

**03.02.0002 Bestandsunterlagen liefern**
*** Pauschalposition
Bestandsunterlagen für die LSW1 und die VZB liefern.
Bestandsunterlagen, bestehend aus Ausführungszeichnungen für die LSW1 und die VZB, die entsprechend dem Prüf -  und
Genehmigungsverfahren und der Bauausführung
berichtigt wurden gemäß ZTV-ING Teil 1  Abschnitt 2
Ziffer 4 liefern,
Zeichnungen im Original und auf Datenträger im
farbigen PDF/A-Format mit Lesezeichen, im TIF-
und DXF-Format und im CAD-Originalformat mit
Definitionsdatei und Inhaltsverzeichnis liefern.
Alle übrigen Unterlagen sind im Original und im
farbigen PDF/A-Format zu übergeben.
Stücklisten einschließlich Mengen- und Beschichtungsflächenberechnung als Pause 1-fach sowie als PDF-Datei auf Datenträger.
KOrrosionsschutzpläne im CAD Originalformat mit Definitionsdatei auf Datenträger sowie als DXF-Datei auf Datenträger.
Das normgerechte Zeichnen für Mikro-Archivierung
wird nicht gesondert vergütet.
Bestandsunterlagen als Mikrofilmaufnahmen liefern
im Original auf 35 mm breitem Silberfilm
(panachromatische Dokumentenfilme) und zwei Duplikatfilmen aus 35 mm breitem Diazomatrial.
Es ist ein Filminhaltsverzeichnis nach Vorgab des
AG zu erstellen und am Filmanfang zu verfilmen oder
dem Film vorzukleben. Zusätzlich ist das Filminhaltsverzeichnis in 2-facher Ausfertigung als Papierdokument zu liefern.
Es können mehrere Bauwerke auf einem Film zusammengefasst werden. Jeder Mikrofilm sollte zwischen 500
und 600 Aufnahmen enthalten. Enthält ein Mikrofilm
mehrere verfilmte Ingenieurbauwerke oder besteht
ein verfilmtes Ingenieurbauwerk aus mehreren Mikrofilmen, so ist dies auf den Filmboxen entsprechend
durch weitere Filmetiketten und Angaben zu kennzeichnen.
Jeder Mikrofilm ist auf  10 cm Kunststoffspulen
aufzurollen, mit einem archivgeeigneten Gummiband
zu umwickeln und in einer beschrifteten Archivbox
zu verschließen.
Die Nummerierung der Mikrofilme und Beschriftung
der Filmboxen erfolgt nach Vorgabe des AG.
Menge: 1,000 Psch

**03.02.0003 Bestandunterlagen liefern**
*** Pauschalposition
StL-Nr. 1910161500900000
Bestandsunterlagen liefern, bestehend aus
Bestandsübersichtszeichnungen 'für die LSW1 und die VZB, gemäß ZTV-ING Teil 1 Abschnitt 2 Ziffer 4.2 aufstellen.
Zeichnungen unter der Berücksichtigung der verbleibenden Substanz erstellen.
Zeichnungen im Original, 2fach in gepauster Ausfertigung und auf Datenträger im farbigen PDF/A-Format mit Lesezeichen, im TIF-Format, im DXF-Format und im CAD-Originalformat mit Definitionsdatei und Inhaltsverzeichnis liefern.
Bestandsübersichtszeichnungen auch als Mikrofilmaufnahmen wie bei der voranstehenden OZ Bestandsunterlagen liefern und vorlegen.'
Menge: 1,000 Psch
Leistungsbereichkatalog: 101

**03.02.0004 Bestandunterlagen liefern**
*** Pauschalposition
StL-Nr. 1910161500090000
Bestandsunterlagen liefern, bestehend aus
Bestandsdaten 'für die LSW1 und die VZB
gemäß Anweisung Straßeninformationsbank, Teilsystem Bauwerksdaten, mit einem Erfassungsprogramm auf der Datenbasis der ASB-ING erfasst auf Datenträger sowie Bauwerksbuch als Pause 1-fach.'
Menge: 1,000 Psch
Leistungsbereichkatalog: 101

*Hinweis: Hinweis zu OZ 03.02.0005*
Dateinamen mit Aufnahmedatum (JJJJ-MM-TT) und Inhaltsbeschreibung. Bilderdoku in pdf min. 10 x 15 cm mit Deckblatt liefern. Bilder für LSW1 und VZB.

**03.02.0005 Lichtbilder herst. und liefern**
StL-Nr. 19101620
Lichtbilder über den wesentlichen Bauablauf des Bauwerks in digitalisierter Form (Auflösung mindestens
1024 mal 768 Pixel, 24 Farben) mit Digitalkamera herstellen und auf mit dem AG abgestimmten Datenträger (CD
oder DVD) liefern. Das Komprimierungsverhältnis bzw.
die Bildqualität ist so zu wählen, dass durch die Komprimierung keine für den Sachverhalt wesentlichen Bildinformationen verloren gehen.
Menge: 100,000 St
Leistungsbereichkatalog: 101

### Bereich 04 LÄRMSCHUTZWAND 1

#### Abschnitt 04.01 VORARBEITEN, ABBRUCH, ERDBAU

**04.01.0001 Suchgraben herstellen*Tiefe bis 1,25 m Boden einb.u.v.*Abrechnung Abtrag**
StL-Nr. 2410891291000101
Suchgraben nach Unterlagen des AG einschließlich Handschachtung herstellen. Aushub zur Wiederverwendung
seitlich lagern. Beschreibung der Homogenbereiche nach
Unterlagen des AG.
Homogenbereiche 'B1, B2, B3'

Grabentiefe bis 1,25 m.
Seitlich gelagerten Boden einbauen und verdichten.
Abrechnung nach Abtragsprofilen.
Menge: 10,000 m3

**04.01.0002 Baugrube herstellen*Aushub Zwischl.AG**
StL-Nr. 24108107999030
Baugrube nach Unterlagen des AG herstellen.
Beschreibung der Homogenbereiche nach Unterlagen des
AG. Verbau wird gesondert vergütet.
Homogenbereiche 'Dammvorschüttung entsprechend
Unterlagen des AG'

Baugrube 'für Lärmschutzwand'

Baugrubentiefe '1,00 bis 2,00 m'

Aushub zum Zwischenlager nach Unterlagen des AG
fördern.
Menge: 1050,000 m3

**04.01.0003 Boden des AG in Baugrube einbauen Boden gelagert**
StL-Nr. 241081172900
Boden des AG in Baugrube nach Unterlagen des AG einbauen und verdichten einschl. ggf. erforderlicher
Wasserzugabe.
Boden, innerhalb der Baustelle gelagert, aufnehmen.
Baugrube für 'Lärmschutzwand'
Menge: 1050,000 m3

#### Abschnitt 04.02 BAUWERKSHINTERFÜLLUNG

**04.02.0001 Baustoff liefern und einbauen Planum nicht ges.*Abrechng. Auftrag**
StL-Nr. 24106243909101
Geeigneten Baustoff liefern, in Auftragsbereichen profilgerecht einbauen und verdichten.
Baustoff 'Grobkies Körnung 16/32 mm'

Einbaustelle 'Auffüllung straßenseitig'

Das Herstellen des Planums wird nicht gesondert
vergütet.
Abrechnung nach Auftragsprofilen.
Menge: 40,000 m3
Leistungsbereichkatalog: 106

**04.02.0002 Baustoff liefern und einbauen Planum nicht ges.*Abrechng. Auftrag**
StL-Nr. 24106243909101
Geeigneten Baustoff liefern, in Auftragsbereichen profilgerecht einbauen und verdichten.
Baustoff 'Grobschotter 16/32 mm'

Einbaustelle 'Randweg anliegerseitig'

Das Herstellen des Planums wird nicht gesondert
vergütet.
Abrechnung nach Auftragsprofilen.
Menge: 50,000 m3
Leistungsbereichkatalog: 106

**04.02.0003 Geotextil als Trennschicht verlegen Nutz.Dauer>25Jahr*pH 4-9 GRK 4 Abr. Abwicklung**
StL-Nr. 2410640321010902
Geotextil als Trenn- und Filterschicht verlegen. Trennschicht nach Unterlagen des AG. Überlappung mindestens
0,50 m. Überschüttung wird gesondert vergütet.
Erforderliche Nutzungsdauer über 25 Jahre.
pH-Wert des Umgebungsmilieus 4 bis 9.
Geotextilrobustheitsklasse 4.
Verlegen 'auf Flächen Randweg anliegerseitig unterhalb des Mutterbodens.'

Abrechnung nach abgewickelter, überdeckter Fläche
ohne Überlappung.
Menge: 75,000 m2
Leistungsbereichkatalog: 106

**04.02.0004 Baustoff liefern und einbauen Planum nicht ges.*Abrechng. Auftrag**
StL-Nr. 24106243909101
Geeigneten Baustoff liefern, in Auftragsbereichen profilgerecht einbauen und verdichten.
Baustoff 'Mutterboden'

Einbaustelle 'Randweg anliegerseitig im Bereich der Bepflanzung'

Das Herstellen des Planums wird nicht gesondert
vergütet.
Abrechnung nach Auftragsprofilen.
Menge: 20,000 m3

**04.02.0005 Oberboden liefern und andecken*Abrechng.Auftrag**
StL-Nr. 241061609991
Oberboden liefern und profilgerecht andecken.
Andeckung 'auf Böschungen.'

Einbau 'Wartungsweg, Böschungstreppen und Angleichungen an den Bestand'

Dicke der Andeckung '10-30cm.'

Abrechnung nach Auftragsprofilen.
Menge: 150,000 m3
Leistungsbereichkatalog: 106

#### Abschnitt 04.03 GERÜSTE, BEHELFSBRÜCKEN

**04.03.0001 Arbeitsgerüst herstellen**
*** Pauschalposition
StL-Nr. 2211630690000000
Arbeitsgerüste, einschließlich ggf. erforderlicher
Gründung sowie ggf. erforderlicher Treppentürme und
weiterer Leitergänge, nach statischen, konstruktiven
und sicherheitstechnischen Erfordernissen herstellen
und beseitigen, für den Zeitraum der eigenen Leistung
vorhalten und unterhalten.
Einsatzort 'für die Herstellung bzw. Montage der Lärmschutzwand 1'
Menge: 1,000 Psch

#### Abschnitt 04.04 GRÜNDUNGEN

**04.04.0001 Geräteeinsatz für Pfähle Lärmschutzwand*Ortbet.bohrpfähle Ebene gesondert**
StL-Nr. 241177055103
Geräte für das Herstellen von Pfählen nach Unterlagen
des AG einsetzen. Der Einsatz umfasst das einmalige
Aufstellen und Abbauen sowie das Umsetzen im Bereich
des Bauteils.
Bauteil = Lärmschutzwand.
Einsatz für Ortbetonbohrpfähle.
Arbeitsebene wird gesondert vergütet.
Menge: 2,000 St

**04.04.0002 Arbeitsebenen und Rampen**
*** Pauschalposition
Herstellen von erforderlichen Arbeitsebenen und Rampen
für alle Gründungssarbeiten.
Ausführung nach Wahl und entsprechend der eingesetzten
Technologie des AN inkl. Lieferung/Entsorgung aller
notwendigen Stoffe und Nebenleistungen.
Die Rampen müssen den Ansprüchen der einzusetzenden
Geräte entsprechen. Die Leistung umfasst die
Nutzung von Baggermatratzen, sofern diese benötigt werden.
Die Trennung zum Untergrund ist durch geeignete
Maßnahmen nach Wahl des AN sicherzustellen (mind.
jedoch ein Trennvlies GRK 3), um beim Rückbau eine
eindeutige Schichtabgrenzung zum verbleibenden
Untergrund zu realisieren.
Inkl. Rückbau, Übernahme von anfallendem Material in
Eigentum des AN und Entfernung von der Baustelle sowie
Wiederherstellung des ursprünglichen Zustands.
Menge: 1,000 Psch

*Hinweis: Hinweis zu OZ 04.04.0003*
Homogenbereiche: Dammvorschüttung entsprechend Unterlagen des AG (siehe Baubeschreibung Abs.2.7.1).

**04.04.0003 Ortbetonbohrpfahl herstellen Lärmschutzwand*Pfahl-DU 70 cm Länge ü. 3-6 m*vertikal*verrohrt**
StL-Nr. 2411771051219019
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Lärmschutzwand.
Pfahldurchmesser = 70 cm.
Pfahllänge über 3,00 bis 6,00 m.
Neigung vertikal.
Baustoff 'Stahlbeton, Druckfestigkeitsklasse C 30/37,
Expositionsklasse XC2, XD2, WA'

Pfahl durch verrohrtes Bohren herstellen.
Bohrgut 'zum Zwischenlager nach Unterlagen des AG fördern'
Menge: 206,000 m
Leistungsbereichkatalog: 117

*Hinweis: Hinweis zu OZ 04.04.0004*
Homogenbereiche: B2-B3

**04.04.0004 Ortbetonbohrpfahl herstellen Lärmschutzwand*Pfahl-DU 70 cm Länge ü. 6-10 m*vertikal*verrohrt**
StL-Nr. 2411771051319019
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Lärmschutzwand.
Pfahldurchmesser = 70 cm.
Pfahllänge über 6,00 bis 10,00 m.
Neigung vertikal.
Baustoff 'Stahlbeton, Druckfestigkeitsklasse C 30/37,
Expositionsklasse XC2, XD2, WA'

Pfahl durch verrohrtes Bohren herstellen.
Bohrgut 'zum Zwischenlager nach Unterlagen des AG fördern.'
Menge: 124,000 m
Leistungsbereichkatalog: 117

*Hinweis: Hinweis zu OZ 04.04.0005*
Hinweis zu Kolonneneinsatz f. Hindernisbeseit.
Die nachfolgende OZ gilt für den Einsatz der Kolonne zur Beseitigung von unvorhergesehenen Hindernissen.

**04.04.0005 Kolonneneinsatz f. Hindernisbeseit. Bohrpfähle**
StL-Nr. 2411792501
Kolonne zur Beseitigung von Hindernissen einsetzen.
Vergütet wird ein Verrechnungssatz, der sämtliche Aufwendungen für den Einsatz, insbesondere Gerätevorhalte-
und Betriebsstoffkosten sowie die Kosten für das Bedienungspersonal einschließlich sämtlicher Zuschläge umfasst. Abrechnung nach den tatsächlich geleisteten
Einsatzstunden, ohne Stillstand.
Einsatz bei der Herstellung von Ortbetonbohrpfählen.
Menge: 15,000 h

*Hinweis: Hinweis zu OZ 04.04.006*
Einzurechnen sind alle Aufwendungen für das Kappen und Herrichten der Pfahlköpfe gemäß ZTV-ING Teil 2, Abs. 3.1.3 (7), vgl. Schnitte in Zeichnung.

**04.04.0006 Pfahlkopf herrichten Lärmschutzwand*Ortbetonbohrpfahl Pfahl-DU 70 cm*Abbruch verwerten**
StL-Nr. 24117755510804
Pfahlkopf für den Anschluss der Pfahlkopfplatte bzw.
des an den Pfahl anschließenden Bauteils herrichten.
Freigelegte Bewehrung richten.
Bauteil = Lärmschutzwand.
Pfahl = Ortbetonbohrpfahl.
Pfahldurchmesser = 70 cm.
Abbruchgut nach Wahl des AN verwerten.
Menge: 73,000 St

**04.04.0007 Integritätsprüf. v. Pfählen durchf. Lärmschutzwand*Bohrpfahl Pfahl-DU 70 cm*vertikal**
StL-Nr. 241179155141
Low-Strain-Integritätsprüfung von Pfählen nach Unterlagen des AG gemäß "Empfehlungen für statische und dynamische Pfahlprüfungen" der Deutschen Gesellschaft für
Geotechnik durchführen. Pfähle für Prüfung vorbereiten.
Bauteil = Lärmschutzwand.
Pfahl = Ortbetonbohrpfahl.
Pfahldurchmesser = 70 cm.
Neigung vertikal.
Menge: 73,000 St

*Hinweis: Hinweis zu OZ 04.04.008*
Herstellung der Pfahlköpfe (Pfostensockel) inkl. Köcher gemäß Richtzeichung RIZ-ING LS 13.
.

**04.04.0008 Pfostensockel für LSW herstellen*Auf Pfahl Höhe 0,50-1,00 m**
StL-Nr. 21127107911000
Pfostensockel aus Stahlbeton einschließlich Schalung
und Bewehrung für Lärmschutzwand entsprechend statischen und konstruktiven Erfordernissen herstellen.
Pfostensockel nach Unterlagen des AG.
Einbauort 'Böschung entlang B 47n'

Sockel auf Pfahl.
Sockelhöhe über 0,50 bis 1,00 m.
Menge: 73,000 St

**04.04.0009 Köcher im Gründungsk. herst.(Zul.)*Bohrpfahl Tiefe 70 cm**
StL-Nr. 211271029102
Köcher im Gründungskörper zum Einsetzen von Pfosten von
Lärmschutzwänden herstellen. Vergütet wird der Mehraufwand bei der Herstellung des Gründungskörpers.
Einbauort 'Böschung entlang B 47n'

Gründungskörper = Bohrpfahl.
Köchertiefe = 70 cm.
Menge: 73,000 St

*Hinweis: Hinweis zu OZ 04.05.*
Wandsockel / Wandelemente:
Leistungen gem. Baubeschreibung Abs. 1.1.14 sind einzurechnen.

#### Abschnitt 04.05 INGENIEURB. AUS BETON U. STAHLBETON

**04.05.0001 Wandsockel für LSW einbauen**
StL-Nr. 211271229900
Wandsockel aus Stahlbeton für Lärmschutzwand entsprechend statischen und konstruktiven Erfordernissen einbauen. Wandsockel nach Unterlagen des AG. Fuge zwischen
Pfosten und Wandsockel mit Fugenband schließen.
Einbauort 'Böschung B47n'

Beton 'Stahlbeton, Druckfestigkeitsklasse C35/45,
Expositionsklaasen XC4, XD2, XF2, WA, Entwässerungsöffnungen herstellen.
Farbe und Schalung gemäß Gestaltungsvorgabe des AG'
Menge: 520,000 m2

**04.05.0002 Wandelement für LSW einbauen*Beids.hochabsorb. Beton W gef.*Haltekonstruktion Pf.Abstand 4,00 m**
StL-Nr. 2112713295041299
Wandelement für Lärmschutzwand entsprechend statischen
und konstruktiven Erfordernissen einschließlich erforderlicher Dämmung der Fugen einbauen. Wandelement nach
Unterlagen des AG.
Einbauort 'Böschung  B 47n'

Wand beidseitig hochabsorbierend.
Wandelelement aus Stahlbeton/Beton mit hohem Frost- und
Tausalzwiderstand und mit hohem Widerstand gegen starken chemischen Angriff, eingefärbt.
Element durch Haltekonstruktion sichern.
Elementlänge für Pfostenachsabstand = 4,00 m.
Wandhöhe 'gemäß Zeichnung,
Tragbeton Betongrau, glatt.
Absorbtionsbeton Struktur vertikal, Einfärbung gemäß Gestaltungsvorgabe des AG - mit grauer Einfärbung
(entspricht etwa RAL 7016 Anthrazitgrau).
Streifen b=30 cm, wellenförmig in Sichtbeton, glatt, Einfärbung
gemäß Gestaltungsvorgabe AG - ohne Einfärbung (Eigenfarbe)
Oberkante Verlauf wellenförmig, (Unteres Element)'
Menge: 220,000 m2

**04.05.0003 Wandelement für LSW einbauen*Beids.hochabsorb. Beton W gef.*Haltekonstruktion Pf.Abstand 4,00 m**
StL-Nr. 2112713295041299
Wandelement für Lärmschutzwand entsprechend statischen
und konstruktiven Erfordernissen einschließlich erforderlicher Dämmung der Fugen einbauen. Wandelement nach
Unterlagen des AG.
Einbauort 'Böschung  B 47n'

Wand beidseitig hochabsorbierend.
Wandelelement aus Stahlbeton/Beton mit hohem Frost- und
Tausalzwiderstand und mit hohem Widerstand gegen starken chemischen Angriff, eingefärbt.
Element durch Haltekonstruktion sichern.
Elementlänge für Pfostenachsabstand = 4,00 m.
Wandhöhe 'gemäß Zeichnung,
Tragbeton Betongrau,glatt.
Absorbtionsbeton Struktur vertikal, Einfärbung
gemäß Gestaltungsvorgabe des AG - mit grünerEinfärbung
(entspricht etwa RAL 6011 Resedagrün).
Unterkante Verlauf wellenförmig, (Oberes Element)'
Menge: 200,000 m2

**04.05.0004 Wandelement für LSW einbauen*Beids.hochabsorb. Beton W gef.*Haltekonstruktion Pf.Abstand 4,00 m**
StL-Nr. 2112713295041299
Wandelement für Lärmschutzwand entsprechend statischen
und konstruktiven Erfordernissen einschließlich erforderlicher Dämmung der Fugen einbauen. Wandelement nach
Unterlagen des AG.
Einbauort 'Böschung  B 47n'

Wand beidseitig hochabsorbierend.
Wandelelement aus Stahlbeton/Beton mit hohem Frost- und
Tausalzwiderstand und mit hohem Widerstand gegen starken chemischen Angriff, eingefärbt.
Element durch Haltekonstruktion sichern.
Elementlänge für Pfostenachsabstand = 4,00 m.
Wandhöhe 'gemäß Zeichnung,
Tragbeton Betongrau, glatt.
Absorbtionsbeton Struktur vertikal, Einfärbung gemäßGestaltungsvorgabe des AG - mit grauer Einfärbung
(entspricht etwa RAL 7016 Anthrazitgrau).
Streifen b=30 cm, schräg in Sichtbeton, glatt, Einfärbung gemäß Gestaltungsvorgabe AG - ohne Einfärbung (Eigenfarbe)
Oberkante Verlauf schräg (Unteres Element)'
Menge: 150,000 m2

**04.05.0005 Wandelement für LSW einbauen*Beids.hochabsorb. Beton W gef.*Haltekonstruktion Pf.Abstand 4,00 m**
StL-Nr. 2112713295041299
Wandelement für Lärmschutzwand entsprechend statischen
und konstruktiven Erfordernissen einschließlich erforderlicher Dämmung der Fugen einbauen. Wandelement nach
Unterlagen des AG.
Einbauort 'Böschung  B 47n'

Wand beidseitig hochabsorbierend.
Wandelelement aus Stahlbeton/Beton mit hohem Frost- und
Tausalzwiderstand und mit hohem Widerstand gegen starken chemischen Angriff, eingefärbt.
Element durch Haltekonstruktion sichern.
Elementlänge für Pfostenachsabstand = 4,00 m.
Wandhöhe 'gemäß Zeichnung,
Tragbeton Betongrau, glatt.
Absorbtionsbeton Struktur vertikal, Einfärbung gemäß Gestaltungsvorgabe des AG - mit grüner Einfärbung
(entspricht etwa RAL 6011 Resedagrün).
Unterkante Verlauf schräg, (Oberes Element)'
Menge: 190,000 m2

**04.05.0006 Wandelement für LSW einbauen*Beids.hochabsorb. Beton W gef.*Haltekonstruktion Pf.Abstand 2,00 m**
StL-Nr. 2112713295041199
Wandelement für Lärmschutzwand entsprechend statischen
und konstruktiven Erfordernissen einschließlich erforderlicher Dämmung der Fugen einbauen. Wandelement nach
Unterlagen des AG.
Einbauort 'Stützwand BW 10'

Wand beidseitig hochabsorbierend.
Wandelelement aus Stahlbeton/Beton mit hohem Frost- und
Tausalzwiderstand und mit hohem Widerstand gegen starken chemischen Angriff, eingefärbt.
Element durch Haltekonstruktion sichern.
Elementlänge für Pfostenachsabstand = 2,00 m.
Wandhöhe 'gemäß Zeichnung,
Tragbeton Betongrau, glatt.
Absorbtionsbeton Struktur vertikal, Einfärbung gemäß Gestaltungsvorgabe des AG - mit grauer Einfärbung
(entspricht etwa RAL 7016 Anthrazitgrau).
Streifen b=30 cm, wellenförmig in Sichtbeton, glatt, Einfärbung gemäß Gestaltungsvorgabe AG - ohne Einfärbung (Eigenfarbe)
Oberkante Verlauf wellenförmig, (Unteres Element)'
Menge: 110,000 m2

**04.05.0007 Wandelement für LSW einbauen*Beids.hochabsorb. Beton W gef.*Haltekonstruktion Pf.Abstand 2,00 m**
StL-Nr. 2112713295041199
Wandelement für Lärmschutzwand entsprechend statischen
und konstruktiven Erfordernissen einschließlich erforderlicher Dämmung der Fugen einbauen. Wandelement nach
Unterlagen des AG.
Einbauort 'Stützwand BW 10'

Wand beidseitig hochabsorbierend.
Wandelelement aus Stahlbeton/Beton mit hohem Frost- und
Tausalzwiderstand und mit hohem Widerstand gegen starken chemischen Angriff, eingefärbt.
Element durch Haltekonstruktion sichern.
Elementlänge für Pfostenachsabstand = 2,00 m.
Wandhöhe 'gemäß Zeichnung,
Tragbeton Betongrau, glatt.
Absorbtionsbeton Struktur vertikal, Einfärbung gemäß Gestaltungsvorgabe des AG - mit grüner Einfärbung
(entspricht etwa RAL 6011 Resedagrün).
Unterkante Verlauf wellenförmig, (Oberes Element)'
Menge: 110,000 m2

**04.05.0008 Wandelement für LSW einbauen Acrylglas*Haltekonstruktion Pf.Abstand 2,00 m**
StL-Nr. 2112713299101199
Wandelement für Lärmschutzwand entsprechend statischen
und konstruktiven Erfordernissen einschließlich erforderlicher Dämmung der Fugen einbauen. Wandelement nach
Unterlagen des AG.
Einbauort 'Böschung B 47 n'

Wand 'transparente Elemente'

Wandelement aus Acrylglas.
Element durch Haltekonstruktion sichern.
Elementlänge für Pfostenachsabstand = 2,00 m.
Wandhöhe 'gemäß Zeichnung,
Farbgebung gemäß Vorgabe AG, mit Gelbstich (einlagig transparent, Farbe Citrine 1S02),
Vogelschutzstreifen, horizontal, Breite 2 mm, Abstand 30mm, Rahmenkonstruktion schmale Ausführung, extrudiertes Aluminium, pulverbeschichtet, Farbe RAL 9007 Graualuminium'
Menge: 20,000 m2

**04.05.0009 Wandelement für LSW einbauen Acrylglas*Fangkonstruktion Pf.Abstand 2,00 m**
StL-Nr. 2112713299103199
Wandelement für Lärmschutzwand entsprechend statischen
und konstruktiven Erfordernissen einschließlich erforderlicher Dämmung der Fugen einbauen. Wandelement nach
Unterlagen des AG.
Einbauort 'Bauwerk 6'

Wand 'oben transparent, unten undurchsichtig'

Wandelement aus Acrylglas.
Element durch Fangkonstruktion sichern.
Elementlänge für Pfostenachsabstand = 2,00 m.
Wandhöhe 'gemäß Zeichnung,
Farbgebung gemäß Vorgabe AG, oben mit Gelbestich, (einlagig transparent Farbe wie Citrine 1S02),
Vogelschutzstreifen horizontal, Breite 2 mm, Abstand 30mm, Unterkante wellenförmig,
unten beidseitig foliert in Grün (entspricht in etwa RAL 6019 Weißgrün.), Oberkante wellenförmig,
Rahmenkonstruktion schmale Ausführung, extrudiertes Aluminium, pulverbeschichtet, Farbe RAL 9007 Graualuminium'
Menge: 85,000 m2

**04.05.0010 Zulage Wandelemente zw. Pf. 89-90**
Zulage für die Wandelemente zwischen den Pfosten 89 und 90 im Bereich der VZB.
Die lichte Höhe zwischen der Oberkante des Pfostens der LSW1 und der Unterkante des Riegels der VZB beträgt 2,70 m. Eine zusätzliche Einteilung der Wandelemente ist erforderlich, damit die LSW ohne die Demontage des Riegels der VZB unterhalten werden kann.
Menge: 1,000 St

**04.05.0011 Betonstahl einbauen**
StL-Nr. 2211821399
Betonstahl entsprechend statischen und konstruktiven
Erfordernissen einbauen.
Bauteil 'Wandsockel und Wandelemente aus Stahlbeton'

Stahlsorte 'B500B'
Menge: 43,000 t

**04.05.0012 Betonstahl einbauen**
StL-Nr. 2211821399
Betonstahl entsprechend statischen und konstruktiven
Erfordernissen einbauen.
Bauteil 'Bohrpfahl inkl. Pfahlkopf'

Stahlsorte 'B500B für Bewehrung und S235 für Flachstahl
(Aufstandskreuz, Aussteifungsringe, etc.)'
Menge: 22,000 t

**04.05.0013 Elastomerunterlage herstellen**
Elastomerunterlage nach RiZ-ING LS 16 gemäß DIN EN 1337 herstellen.
Menge: 216,000 St

#### Abschnitt 04.06 INGENIEURBAUTEN AUS STAHL

**04.06.0001 Pfosten für LSW einbauen*BtNr.3.6.2,Syst.1*In Köcher einb.**
StL-Nr. 21127112999191
Pfosten für Lärmschutzwand entsprechend statischen und
konstruktiven Erfordernissen einbauen. Pfosten nach Un-
terlagen des AG.
Einbauort 'entlang B 47 n'

Pfosten 'Nr. 1 einschl. aller erforderlichen
Auflagerbleche, Bohrungen, Schweißnähte, etc.'

Pfosten 'aus Profilstahl S 235 JR. Ausbildung als
Randpfosten. Ausbildung nach statischen und
konstruktiven erfordernissen nach Unterlagen AG.
Flachstahl umlaufend luftdicht verschweißt.
Stahlgüte S 235 JR.'

Pfosten aus Stahl mit Korrosionsschutz nach ZTV-ING,
Teil 4, Abschnitt 3, Bauteil Nr. 3.6.2, Beschichtungssystem Nr.1.
Wandhöhe '1,50 bis 2,50 m'

Einbauen in Köcher. Köcher verfüllen. Herstellen des
Köchers wird gesondert vergütet.
Menge: 1,000 St

**04.06.0002 Pfosten für LSW einbauen*BtNr.3.6.2,Syst.1*In Köcher einb.**
StL-Nr. 21127112999191
Pfosten für Lärmschutzwand entsprechend statischen und
konstruktiven Erfordernissen einbauen. Pfosten nach Un-
terlagen des AG.
Einbauort 'entlang B 47 n'

Pfosten 'Nr. 2 einschl. aller erforderlichen
Auflagerbleche, Bohrungen, Schweißnähte, etc.'

Pfosten 'aus Profilstahl S 235 JR. Ausbildung mit zusätzlichem Schweißprofil entsprechend Unterlage des AG .
Ausbildung entsprechend statischen und konstruktiven Erfordernissen für Richtungsänderung 20 Grad.'

Pfosten aus Stahl mit Korrosionsschutz nach ZTV-ING,
Teil 4, Abschnitt 3, Bauteil Nr. 3.6.2, Beschichtungssystem Nr.1.
Wandhöhe '2,50 bis 3,50 m'

Einbauen in Köcher. Köcher verfüllen. Herstellen des
Köchers wird gesondert vergütet.
Menge: 1,000 St

**04.06.0003 Pfosten für LSW einbauen*BtNr.3.6.2,Syst.1*In Köcher einb.**
StL-Nr. 21127112999191
Pfosten für Lärmschutzwand entsprechend statischen und
konstruktiven Erfordernissen einbauen. Pfosten nach Un-
terlagen des AG.
Einbauort 'entlang B 47 n'

Pfosten 'Nr. 3 bis 33 einschl. aller erforderlichen
Auflagerbleche, Bohrungen, Schweißnähte, etc.'

Pfosten 'aus Profilstahl S 235 JR. Richtungsänderungen
werden gesondert vergütet.'

Pfosten aus Stahl mit Korrosionsschutz nach ZTV-ING,
Teil 4, Abschnitt 3, Bauteil Nr. 3.6.2, Beschichtungssystem Nr.1.
Wandhöhe '3,50 bis 4,50 m'

Einbauen in Köcher. Köcher verfüllen. Herstellen des
Köchers wird gesondert vergütet.
Menge: 31,000 St

**04.06.0004 Zulage Pfosten 25 Grad**
Zulage zu vorgenannter Position "Pfosten für LSW einbauen"
für die Ausbildung mit zusätzlichem Schweißprofil entsprechend Unterlage des AG .
Ausbildung entsprechend statischen und konstruktiven Erfordernissen für Richtungsänderung 25 Grad.
Menge: 1,000 St

**04.06.0005 Zulage Pfosten 65 Grad**
Zulage zu vorgenannter Position "Pfosten für LSW einbauen"
für die Ausbildung mit zusätzlichem Schweißprofil entsprechend Unterlage des AG .
Ausbildung entsprechend statischen und konstruktiven Erfordernissen für Richtungsänderung 65 Grad.
Menge: 1,000 St

**04.06.0006 Zulage Pfosten 90 Grad**
Zulage zu vorgenannter Position "Pfosten für LSW einbauen"
für die Ausbildung mit zusätzlichem Schweißprofil entsprechend Unterlage des AG .
Ausbildung entsprechend statischen und konstruktiven Erfordernissen für Richtungsänderung 90 Grad.
Menge: 1,000 St

**04.06.0007 Pfosten für LSW einbauen*BtNr.3.6.2,Syst.1*In Köcher einb.**
StL-Nr. 21127112999191
Pfosten für Lärmschutzwand entsprechend statischen und
konstruktiven Erfordernissen einbauen. Pfosten nach Un-
terlagen des AG.
Einbauort 'entlang B 47 n'

Pfosten 'Nr. 34 bis 49 einschl. aller erforderlichen
Auflagerbleche, Bohrungen, Schweißnähte, etc.'

Pfosten 'aus Profilstahl S 235 JR. Richtungsänderungen
werden gesondert vergütet.'

Pfosten aus Stahl mit Korrosionsschutz nach ZTV-ING,
Teil 4, Abschnitt 3, Bauteil Nr. 3.6.2, Beschichtungssystem Nr.1.
Wandhöhe '4,00 bis 5,00 m'

Einbauen in Köcher. Köcher verfüllen. Herstellen des
Köchers wird gesondert vergütet.
Menge: 16,000 St

**04.06.0008 Zulage Pfosten 25 Grad**
Zulage zu vorgenannter Position "Pfosten für LSW einbauen"
für die Ausbildung mit zusätzlichem Schweißprofil entsprechend Unterlage des AG .
Ausbildung entsprechend statischen und konstruktiven Erfordernissen für Richtungsänderung 25 Grad.
Menge: 1,000 St

**04.06.0009 Zulage Pfosten 65 Grad**
Zulage zu vorgenannter Position "Pfosten für LSW einbauen"
für die Ausbildung mit zusätzlichem Schweißprofil entsprechend Unterlage des AG .
Ausbildung entsprechend statischen und konstruktiven Erfordernissen für Richtungsänderung 65 Grad.
Menge: 1,000 St

**04.06.0010 Zulage Pfosten 90 Grad**
Zulage zu vorgenannter Position "Pfosten für LSW einbauen"
für die Ausbildung mit zusätzlichem Schweißprofil entsprechend Unterlage des AG .
Ausbildung entsprechend statischen und konstruktiven Erfordernissen für Richtungsänderung 90 Grad.
Menge: 1,000 St

**04.06.0011 Pfosten für LSW einbauen*BtNr.3.6.2,Syst.1*In Köcher einb.**
StL-Nr. 21127112999191
Pfosten für Lärmschutzwand entsprechend statischen und
konstruktiven Erfordernissen einbauen. Pfosten nach Un-
terlagen des AG.
Einbauort 'Dammkrone B 47 n'

Pfosten 'Nr. 50 bis 62 einschl. aller erforderlichen
Auflagerbleche, Bohrungen, Schweißnähte, etc.'

Pfosten 'aus Profilstahl S 235 JR. Richtungsänderungen
werden gesondert vergütet.'

Pfosten aus Stahl mit Korrosionsschutz nach ZTV-ING,
Teil 4, Abschnitt 3, Bauteil Nr. 3.6.2, Beschichtungssystem Nr.1.
Wandhöhe '5,00 bis 6,00 m'

Einbauen in Köcher. Köcher verfüllen. Herstellen des
Köchers wird gesondert vergütet.
Menge: 13,000 St

**04.06.0012 Zulage Pfosten 25 Grad**
Zulage zu vorgenannter Position "Pfosten für LSW einbauen"
für die Ausbildung mit zusätzlichem Schweißprofil entsprechend Unterlage des AG .
Ausbildung entsprechend statischen und konstruktiven Erfordernissen für Richtungsänderung 25 Grad.
Menge: 1,000 St

**04.06.0013 Zulage Pfosten 65 Grad**
Zulage zu vorgenannter Position "Pfosten für LSW einbauen"
für die Ausbildung mit zusätzlichem Schweißprofil entsprechend Unterlage des AG .
Ausbildung entsprechend statischen und konstruktiven Erfordernissen für Richtungsänderung 65 Grad.
Menge: 1,000 St

**04.06.0014 Zulage Pfosten 90 Grad**
Zulage zu vorgenannter Position "Pfosten für LSW einbauen"
für die Ausbildung mit zusätzlichem Schweißprofil entsprechend Unterlage des AG .
Ausbildung entsprechend statischen und konstruktiven Erfordernissen für Richtungsänderung 90 Grad.
Menge: 1,000 St

*Hinweis: HInweis zu OZ. 04.06.0015*
Die Pfosten 92-102 haben zusätzlich eine Halterung für den Handlauf. Diese Halterung wird über die Position 'Handlauf einbauen' abgerechnet.

**04.06.0015 Pfosten für LSW einbauen*Pfosten m.Fußpl.*BtNr.3.6.2,Syst.1*Ankerk. vorh.**
StL-Nr. 21127112919193
Pfosten für Lärmschutzwand entsprechend statischen und
konstruktiven Erfordernissen einbauen. Pfosten nach Un-
terlagen des AG.
Einbauort 'Stützwand und Brückenkappe'

Pfosten mit Fußplatte.
Pfosten 'Nr. 63 bis 87 und 92 bis 102 einschl. Fußplatten, aller erforderlichen Auflagerbleche, Bohrungen, Schweißnähte, etc.
Pfosten aus Profilstahl S 235 JR. Richtungsänderungen werden gesondert vergütet.'

Pfosten aus Stahl mit Korrosionsschutz nach ZTV-ING,
Teil 4, Abschnitt 3, Bauteil Nr. 3.6.2, Beschichtungssystem Nr.1.
Wandhöhe 'über 3,50m bis 4,50m'

Verankerung auf vorhandener Ankerkonstruktion.
Menge: 36,000 St

**04.06.0016 Zulage 10 Grad**
Zulage zu vorgenannter Position "Pfosten für LSW einbauen"
für die Ausbildung mit zusätzlichem Schweißprofil entsprechend Unterlage des AG .
Ausbildung entsprechend statischen und konstruktiven Erfordernissen für Richtungsänderung 10 Grad.
Menge: 2,000 St

**04.06.0017 Pfosten für LSW einbauen*BtNr.3.6.2,Syst.1*In Köcher einb.**
StL-Nr. 21127112999191
Pfosten für Lärmschutzwand entsprechend statischen und
konstruktiven Erfordernissen einbauen. Pfosten nach Un-
terlagen des AG.
Einbauort 'entlang B 47 n'

Pfosten 'Nr. 88 bis 91, einschl. aller erforderlichen
Auflagerbleche, Bohrungen, Schweißnähte etc.'

Pfosten 'aus Profilstahl S 235 JR. Richtungsänderungen
werden gesondert vergütet.'

Pfosten aus Stahl mit Korrosionsschutz nach ZTV-ING,
Teil 4, Abschnitt 3, Bauteil Nr. 3.6.2, Beschichtungssystem Nr.1.
Wandhöhe '4,50 bis 5,50 m'

Einbauen in Köcher. Köcher verfüllen. Herstellen des
Köchers wird gesondert vergütet.
Menge: 4,000 St

*Hinweis: HInweis zu OZ. 04.06.0018*
Der Pfosten 103 hat zusätzlich eine Halterung für den Handlauf. Diese Halterung wird über die Position 'Handlauf einbauen' abgerechnet.

**04.06.0018 Pfosten für LSW einbauen*BtNr.3.6.2,Syst.1*In Köcher einb.**
StL-Nr. 21127112999191
Pfosten für Lärmschutzwand entsprechend statischen und
konstruktiven Erfordernissen einbauen. Pfosten nach Un-
terlagen des AG.
Einbauort 'entlang B 47 n'

Pfosten 'Nr. 103 bis 109, einschl. aller erforderlichen Auflagerbleche, Bohrungen, Schweißnähte, etc.'

Pfosten 'aus Profilstahl S 235 JR. Richtungsänderungen
werden gesondert vergütet.'

Pfosten aus Stahl mit Korrosionsschutz nach ZTV-ING,
Teil 4, Abschnitt 3, Bauteil Nr. 3.6.2, Beschichtungssystem Nr.1.
Wandhöhe '4,50 bis 5,50 m'

Einbauen in Köcher. Köcher verfüllen. Herstellen des
Köchers wird gesondert vergütet.
Menge: 7,000 St

**04.06.0019 Zulage 10 Grad**
Zulage zu vorgenannter Position "Pfosten für LSW einbauen"
für die Ausbildung mit zusätzlichem Schweißprofil entsprechend Unterlage des AG .
Ausbildung entsprechend statischen und konstruktiven Erfordernissen für Richtungsänderung 10 Grad.
Menge: 2,000 St

**04.06.0020 Zulage Randpfosten**
Zulage zu vorgenannter Position "Pfosten für LSW einbauen"
für die Ausbildung als Randpfosten.
Ausbildung nach statischen und konstruktiven Erfordernissen nach Unterlagen des AG.
Flachstahl umlaufend luftdicht verschweißt.
Stahlgüte S 235 JR.
Menge: 1,000 St

**04.06.0021 Zulage Trägerprofil f. Rankhilfe**
Zulage zu Positionen "Pfosten für LSW"
für das Aufschweißen von Trägerprofilen zur Aufnahme der Seilspannkonstruktionen als Rankhilfe.
Profile nach statischen und konstruktiven Erfordernissen nach Unterlagen des AG.
Je vertikaler Rankhilfe sind zwei Profile herzustellen.
Einschließlich aller erforderlichen Bohrungen zur Befestigung der Seile in vertikaler und horizontaler Richtung.
Seilspanngarnituren werden gesondert vergütet.
Einschl. Korrosionsschutz entsprechend Pfostenbeschichtung.
Abgerechnet wir je vertikaler Rankhilfe
Menge: 16,000 St

**04.06.0022 Abdeckung für LSW- Pfosten einbauen Böschung*BtNr.3.6.2,Syst.1**
Abdeckung für Lärmschutzwandpfosten entsprechend statischen und konstruktiven Erfordernissen einbauen. Abdeckung nach Unterlagen des AG.
Einbauort = Böschung.
Abdeckung aus Stahl mit Korrosionsschutz nach ZTV-ING,
Teil 4, Abschnitt 3, Bauteil Nr. 3.6.2, Beschichtungssystem Nr.1.
Gestaltung des Pfostenkopfes mit aufgeschweißten Blechen gemäß Zeichnung.
Befestigung auf Pfosten bis HEM 220 gemäß Zeichnung.
Menge: 96,000 St

**04.06.0023 Abdeckung für LSW- Pfosten einbauen Böschung*BtNr.3.6.2,Syst.1**
Abdeckung für Lärmschutzwandpfosten entsprechend statischen und konstruktiven Erfordernissen einbauen. Abdeckung nach Unterlagen des AG.
Einbauort = Böschung.
Abdeckung aus Stahl mit Korrosionsschutz nach ZTV-ING,
Teil 4, Abschnitt 3, Bauteil Nr. 3.6.2, Beschichtungssystem Nr.1.
Gestaltung des Pfostenkopfes mit aufgeschweißten Blechen gemäß Zeichnung.
Befestigung auf Sonderpfosten Richtungsänderung 10 bis 25 Grad gemäß Zeichnung.
Menge: 7,000 St

**04.06.0024 Abdeckung für LSW- Pfosten einbauen Böschung*BtNr.3.6.2,Syst.1**
Abdeckung für Lärmschutzwandpfosten entsprechend statischen und konstruktiven Erfordernissen einbauen. Abdeckung nach Unterlagen des AG.
Einbauort = Böschung.
Abdeckung aus Stahl mit Korrosionsschutz nach ZTV-ING,
Teil 4, Abschnitt 3, Bauteil Nr. 3.6.2, Beschichtungssystem Nr.1.
Gestaltung des Pfostenkopfes mit aufgeschweißten Blechen gemäß Zeichnung.
Befestigung auf Sonderpfosten Richtungsänderung 65 bis 90 Grad gemäß Zeichnung.
Menge: 6,000 St

**04.06.0025 Abdeckung für LSW einbauen*BtNr.3.6.2,Syst.1**
StL-Nr. 211271429903
Abdeckung für Lärmschutzwand entsprechend statischen un
konstruktiven Erfordernissen einbauen. Abdeckung nach
Unterlagen des AG.
Einbauort 'Oberkante der LSW.
Stahlblech 5-fach gegekantet, Blechdicke 2 mm.
Gesamtbreite bis 70 cm.
Einschließlich Profilhalter, sämtlicher Befestigungsmittel und elastomeren Unterlagen zwischen Abdeckung und Profilhalterung.'

Abdeckung aus Stahl mit Korrosionsschutz nach ZTV-ING,
Teil 4, Abschnitt 3, Bauteil Nr. 3.6.2, Beschichtungssystem Nr.1.
Menge: 340,000 m

**04.06.0026 Rankhilfe vertikal lief. und mont.**
Rankhilfe entsprechend statischen und konstruktiven Erfordernissen nach Unterlagen des AG
einschl. aller Verbindungsmittel liefern und montieren.
Rankhilfe als vertikale Spannseilgarnitur.
Seil und sämtliche Befestigungsmittel aus nichtrostendem Stahl,
Stahlsorte A4 oder A5 bzw. Werkstoff-Nr. 1.4401 oder 1.4571.
Menge: 12,000 St

**04.06.0027 Rankhilfe horiz. lief. und mont.**
Rankhilfe entsprechend statischen und konstruktiven Erfordernissen nach Unterlagen des AG
einschl. aller Verbindungsmittel liefern und montieren.
Rankhilfe als horizontale Spannseilgarnitur.
Seil und sämtliche Befestigungsmittel aus nichtrostendem Stahl,
Stahlsorte A4 oder A5 bzw. Werkstoff-Nr. 1.4401 oder 1.4571.
Abgerechnet wird je Feld.
Menge: 9,000 St

**04.06.0028 Tragkonstruktion für Rankgitter**
Tragkonstruktion für Rankhilfe entsprechend statischen und konstruktiven Erfordernissen nach Unterlagen des AG
einschl. aller Verbindungsmittel herstellen und montieren.
Profilstahl Stahlsorte S235 JR
Befestigung der Konstruktion an Konsole in Vorderkante Pfosten. Befestigung durch Schrauben herstellen.
Erforderliche Stoßverbindungen biegesteif herstellen.
Profile aus Stahl mit Korrosionsschutz nach ZTV-ING,
Teil 4, Abschnitt 3, Bauteil Nr. 3.6.2, Beschichtungssystem Nr.1.
Einschließlich sämtlicher Befestigungsmittel.
Menge: 200,000 m

**04.06.0029 Rankgitter lief. und mont. H 3,90m**
Rankgitter entsprechend statischen und konstruktiven Erfordernissen nach Unterlagen des AG
einschl. aller Verbindungsmittel liefern und montieren.
Bestenehnd aus
umlaufendem Rahmen L-Profil 80/60 mm,
mit angeschweißten Laschen zur Befestigung an Tragkonstruktion.
Breite 1,126 m, Höhe 3,90 m,
Baustahlmatte R 188 A
Klemmprofil L-Profil 50/50 mm.
Profile aus Stahl mit Korrosionsschutz nach ZTV-ING,
Teil 4, Abschnitt 3, Bauteil Nr. 3.6.2, Beschichtungssystem Nr.1.
Einschließlich sämtlicher Befestigungsmittel.
Menge: 16,000 St

**04.06.0030 Rankgitter lief. und mont. H 4,90m**
Rankgitter entsprechend statischen und konstruktiven Erfordernissen nach Unterlagen des AG
einschl. aller Verbindungsmittel liefern und montieren.
Bestenehnd aus
umlaufendem Rahmen L-Profil 80/60 mm,
mit angeschweißten Laschen zur Befestigung an Tragkonstruktion.
Breite 1,126 m, Höhe 4,90 m,
Baustahlmatte R 188 A
Klemmprofil L-Profil 50/50 mm.
Profile aus Stahl mit Korrosionsschutz nach ZTV-ING,
Teil 4, Abschnitt 3, Bauteil Nr. 3.6.2, Beschichtungssystem Nr.1.
Einschließlich sämtlicher Befestigungsmittel.
Menge: 16,000 St

**04.06.0031 Wasserdichten Zementmörtel mit**
Wasserdichten Zementmörtel mit Kunststoffzusatz  liefern und einbauen.
Als Abdeckung der Köcherverfüllung.
Einbauhöhe mind. 10 cm.
Ausführung gemäß ZTV-Lsw 22 und Riz LS 13
Wasserdichter Zementmörtel mit Kunststoffzusatz nach den
TL BE-PCC 90 (Körnung bis 8 mm)
Obere Fläche außerhalb der Wandauflagerung mit 5% Gefälle herstellen.
Menge: 73,000 St

**04.06.0032 Geeignete Montagehilfe**
*** Pauschalposition
Geeignete Montagehilfe beim Einbau der Wandsockel und Wandelemente bzw. Schutzzwischenlagen um eine Beschädigung des Korrosionsschutzes auszuschließen.
Die gewählte Montagehilfe ist in den Ausführungsunterlagen darzustellen und zu erläutern.
Menge: 1,000 Psch

#### Abschnitt 04.07 ENTWÄSSERUNG FÜR INGENIEURBAUTEN

**04.07.0001 Welldrahtgitter lief.und einb.**
Welldrahtgitter liefern und nach Unterlage des AG einbauen.
Gittermatte verzinkt,
Öffnungsweite 20 / 20 mm,
Draht d= 3,1 mm
Einbauhöhe 50 cm
Einbau straßenseitig vor Entwässerungsöffnungen
gemäß Riz LS 18.
Menge: 260,000 m

**04.07.0002 Dränschicht an Bauwerk herstellen*Matte, RiZ Was 7**
StL-Nr. 2111110491
Dränschicht an erdberührten Flächen von Bauwerken nach
Unterlagen des AG herstellen. Abgerechnet wird die bedeckte Wandfläche.
Dränschicht 'Wandsockel erdseitig.'

Dränschicht aus Dränmatte nach Richtzeichnung Was 7.
Menge: 400,000 m2
Leistungsbereichkatalog: 111

#### Abschnitt 04.08 AUSSTATTUNG

**04.08.0001 Nummerierung LSW Pfosten**
Nummerierung aller Pfosten auf Fahrbahn- und Anliegerseite dauerhaft anbringen. Pfostenabstand 2,00 bzw. 4,00m.
Kunststoffschild wetter- und UV-beständig einschließlich Beschriftung liefern und aufkleben nach Wahl des AN. Farbton des Schildes RAL 9007 graualuminium, Schrift schwarz, Schriftgröße 18 mm.
Schild in Pfostenachse 1,50m über endgültiger Geländehöhe anbringen.
Abgerechnet wird pro Pfosten.
Menge: 109,000 St

**04.08.0002 Kunststoffschild**
Lärmschutzwand am ersten und letzten Pfosten mit Kunststoffschild ausstatten.
Auf der Fahrbahn- und auf der Anliegerseite.
Kunststoffschild einschl. Beschriftung (BW-Nr.) liefern und aufkleben .
Kunststoffschild weiß mit schwarzer Schrift.
Anbringhöhe ca. 2,00 m über endgültiger Geländehöhe.
Größe des Kunststoffschildes: B / H = 80/120 mm.
Schriftgröße: 13 mm
Die Abrechnung erfolgt nach Anzahl der aufgeklebten Schilder.
Menge: 4,000 St

**04.08.0003 Jahreszahlmatrize herstellen**
Jahreszahlmatrize in Anlehnung an RiZ Jahr 1 als vorgehängte Betonplatte in einem Rahmen aus NR-Stahl herstellen.
Jahreszahl aus betongrau eingefärbtem Beton. Jahrzahl kraftschlüssig an der Lärmschutzwand befestigen.
Menge: 1,000 St

**04.08.0004 Handlauf einbauen*Stahl Drahts. DU 20 mm*Anschlagkonstr. Verz/EP HS/PUR HS**
StL-Nr. 24121333911102
Handlauf einschließlich der Halterungen nach Unterlagen
des AG einbauen.
Handlauf 'für Lärmschutzwand, aus Halbrohre zusammengesetzter Handlauf gem.Gestaltungsvorgabe des
AG.'

Baustoff = Stahl.
Im Handlauf feuerverzinktes Drahtseil, Durchmesser 20
mm, einziehen und verankern.
Anschlagkonstruktion für Drahtseil nach RiZ Gel 11 herstellen.
Korrosionsschutz: Handlauf feuerverzinken, zu beschichtende Flächen sweep-strahlen. Zwischenbeschichtung auf
Epoxidharzgrundlage, lösemittelarm (high solid), nach
Blatt 94/95, Sollschichtdicke 160 mym. Deckbeschichtung
auf Polyurethan-Grundlage, lösemittelarm (high solid),
nach Blatt 94/95 oder auf Polyurethan-Grundlage nach
Blatt 87, Sollschichtdicke je 80 mym.
Menge: 22,000 m
Leistungsbereichkatalog: 121

#### Abschnitt 04.09 PFLASTER;PLATTENBEL;EINFASSUNGEN

*Hinweis: Böschungstreppe*
Böschungstreppe (Anliegerseite-Hinter BW10) zwischen
Pfosten Nr.63-65 und Pfosten Nr. 83-85.

**04.09.0001 Böschungstreppe herstellen Stufenbr. 80 cm*H/B 18/27 cm Betonfertigteile*beids. Tr.w. Bet. Fugenmörtel**
StL-Nr. 21115922111201
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 15,000 m
Leistungsbereichkatalog: 115

**04.09.0002 Pflasterd. geb.Bauw. Betonst.herst.*St.100/200/80 Haftvermittler AN*Fuge Typ B Läuferverband**
StL-Nr. 2311510690599221
Pflasterdecke in gebundener Bauweise mit Pflastersteinen aus Beton mit Vorsatzbeton herstellen.
Oberfläche der Pflastersteine, Trassierung der Pflasterdecke und Verlegung der Pflastersteine in Kurvenbereichen nach Unterlagen des AG.
Haftzugfestigkeit zwischen Pflasterstein und Bettung
sowie zwischen Pflasterstein und Fugenfüllung im fertigen Zustand mind. 0,6 MPa im Einzelwert.
In Flächen 'Antritt/Austritt Böschungstreppen und Ergänzung der bepflasterten Fläche hinter BW10.'

Format für Rastermaß = 100/200/80 mm.
Fase 'ohne'

Bettung aus 'Beton C12/15, 10 cm dick.'

Haftvermittler nach Wahl des AN einbauen.
Fuge aus Fugenmörtel Typ B mit Zementmörtel 0/2.
Druckfestigkeit zwischen 30 MPa und 40 MPa im Mittel.
Biegezugfestigkeit mind. 6 MPa im Mittel und mind. 5
MPa im Einzelwert. Widerstand gegen Frost-Taumittel-
Beanspruchung max. 500 g/m2 Masseverlust im Einzelwert
mit dem CDF-Test. Haftzugfestigkeit mind. 1,5 MPa im
Mittel und mind. 1,2 MPa im Einzelwert. Statischer E-
Modul mind. 14000 MPa, max. 17000 MPa im Einzelwert.
Steine im Läuferverband verlegen.
Menge: 25,000 m2
Leistungsbereichkatalog: 115

**04.09.0003 Bordstein aus Beton setzen BSt. TB 8x25 cm gerader Stein*bis 10 cm unt. OK F-beton 12 MPa**
StL-Nr. 2311531107009111
Bordstein aus Beton setzen. Breite der Rückenstütze
mind. 15 cm.
Bordstein = TB 8 x 25 cm.
Bordstein 'Einfassung Podest von der Böschungstreppen und hinter BW10.'

Gerader Stein.
Rückenstütze bis 10 cm unter Oberkante Bordstein. Beton
mit einer Druckfestigkeit (Einzelwert) am Bohrkern von
mind. 12 MPa.
Fundamentbeton mit einer Druckfestigkeit (Einzelwert)
am Bohrkern von mind. 12 MPa.
Menge: 35,000 m
Leistungsbereichkatalog: 115

**04.09.0004 Pflastersteine zuarbeiten aus Beton*Dicke ü. 8-10 cm**
StL-Nr. 231151950102
Pflastersteine auf Passmaß trennen und Pflastersteine
an Kanten und Einfassungen oder an Aussparungen und
Einbauten über 1,00 m2 Einzelgröße zuarbeiten, nassschneiden oder behauen.
Das Zuarbeiten, Nassschneiden oder Behauen der Pflastersteine an Aussparungen und Einbauten bis zu 1,00 m2
Einzelgröße wird gesondert vergütet.
Art = Pflastersteine aus Beton.
Dicke über 8 bis 10 cm.
Menge: 10,000 m
Leistungsbereichkatalog: 115

**04.09.0005 Bordstein trennen TBSt. 10/30-8/20*BSt.nassschneiden BSt. trennen**
StL-Nr. 231153262101
Bordstein auf Passmaß trennen.
Bordstein aus Beton ca. 10/30 bis 8/20 cm.
Bordstein trennen durch Nassschneiden.
Bordstein quer trennen.
Menge: 20,000 St
Leistungsbereichkatalog: 115

#### Abschnitt 04.10 VERWERTUNG, ENTSORGUNG

**04.10.0001 Aushub BM-0* / Z1.2**
Aushub vom Zwischenlager AG nach Wahl des AN verwerten.
Material: BM-0*, LAGA Z1.2
Menge: 50,000 m3

### Bereich 05 VERKEHRSZEICHENBRÜCKE (VZB)

#### Abschnitt 05.01 ERDBAU, BW-HINTERFÜLLUNG

**05.01.0001 Baugrube herstellen*Schildfundament Tiefe >1,75-3,00m*BM-0 Aushub Zwischl.AG**
StL-Nr. 24108107973130
Baugrube nach Unterlagen des AG herstellen.
Beschreibung der Homogenbereiche nach Unterlagen des
AG. Verbau wird gesondert vergütet.
Homogenbereiche 'B3.'‑'

Baugrube für Schildfundament.
Baugrubentiefe über 1,75 bis 3,00 m.
Materialwerte nach EBV = BM-0
Aushub zum Zwischenlager nach Unterlagen des AG
fördern.
Menge: 90,000 m3
Leistungsbereichkatalog: 108

**05.01.0002 Baustoff für Bodenaustausch einb. Abrechng. Auftrag**
StL-Nr. 241063309901
Baustoff für Bodenaustausch profilgerecht
einbauen und verdichten einschließlich ggf. erforderlicher Wasserzugabe. Boden bzw. Fels lösen und verwerten
wird gesondert vergütet.
Baustoff 'gebrochenes Hartgestein 0/63 als grobkörniger Boden mit weniger als 5 M-% des Korndurchmesser kleiner gleich 0,063mm, gemäß DIN 18196. Chemische Beschaffenheit in Anlehung an EBV BM-F0. Verdichtungsgrad DPR 100%:'

Baustoff 'liefern'

Abrechnung nach Auftragsprofilen
Menge: 10,000 m3
Leistungsbereichkatalog: 106

**05.01.0003 Baustoff lief.,in Baugrube einbauen*Schildfundament Abrechng.Auftrag**
StL-Nr. 241081229601
Baustoff nach Unterlagen des AG liefern, in Baugrube
nach Unterlagen des AG einbauen und verdichten. Einbaudokumentation nach Unterlagen des AG übergeben.
Baustoff 'gebrochenes Hartgestein als grobkörniger Boden mit weniger als 5 M-% des Korndurchmesser kleiner gleich 0,063mm, gemäß DIN 18196. Eignungsprüfung Dichte 20kN/m³, Reibungswinkel 32,5 Grad und chemische Beschaffenheit in Anlehung an EBV BM-F0. Lagenweise einbauen, Verdichtungsgrad DPR 100%.'

Baugrube für Schildfundament.
Abrechnung nach Auftragsprofilen.
Menge: 70,000 m3
Leistungsbereichkatalog: 108

#### Abschnitt 05.02 WASSERHALTUNG

**05.02.0001 Einfache Pumpenanlage einrichten Einzelfundament*FD bis 10 m3/h Höhe bis 5,0 m*Vorflut 20-50 m**
StL-Nr. 2110910141100200
Einfache Pumpenanlage für offene Wasserhaltung zum Trockenlegen und Freihalten der Baugrube von Wasser sowie
zum Ableiten des geförderten Wassers einrichten. Pumpensumpf nach Wahl des AN herstellen. Der Einsatz umfasst das betriebsbereite Aufbauen innerhalb einer Baugrube, das Abbauen sowie das Herstellen und Beseitigen
der Ableitung zum Vorfluter nach Unterlagen des AG.
Vorhalten und Betreiben werden gesondert vergütet.
Baugrube für Einzelfundament.
Förderdurchfluss bis 10 m3/h.
Förderhöhe bis 5,00 m.
Entfernung zum Vorfluter 20 bis 50,00 m.
Menge: 1,000 St
Leistungsbereichkatalog: 109

**05.02.0002 Einfache Pumpenanlage vorhalten Einzelfundament**
StL-Nr. 211091054000
Einfache Pumpenanlage für offene Wasserhaltung einschließlich Pumpensumpf und Ableitung zum Vorfluter
betriebsbereit vorhalten.
Abgerechnet wird nach Kalendertagen.
Baugrube für Einzelfundament.
Menge: 20,000 d
Leistungsbereichkatalog: 109

**05.02.0003 Einfache Pumpenanlage betreiben Einzelfundament**
StL-Nr. 211091094000
Einfache Pumpenanlage für offene Wasserhaltung betreiben.
Abgerechnet wird nach Kalendertagen.
Baugrube für Einzelfundament.
Menge: 10,000 d
Leistungsbereichkatalog: 109

#### Abschnitt 05.03 GRÜNDUNG BAUGRUBENSICHERUNG

**05.03.0001 Ausgest. Baugrubenverbau herst.**
Ausgesteiften Baugrubenverbau entsprechend statischen und kostruktiven Erfordernissen herstellen.
Verbauwände im Bereich der Lärmschutzwand 1. Die Länge wird in der Achse des Verbaus gemessen. Die Tiefe wird von der vorgeschriebenen Oberkante des Verbaus bis zur plannmäßigen Baugrubensohle bzw. Böschungslinie am Verbau gemessen.
Baugrube für Herstellung Gründungskörper.
Baugrubentiefe über 1,75 bis 3,00 m
Verbau vorhalten, einbauen, ausbauen und entfernen.
Menge: 20,000 m2

#### Abschnitt 05.04 INGENIEURB. AUS BETON U. STAHLBETON

**05.04.0001 Beton f. Sauberkeitsschicht herst. C12/15*X0*Dicke min. 10 cm**
StL-Nr. 221183282101
Beton für Sauberkeitsschicht einschließlich ggf. erforderlicher Schalung nach Unterlagen des AG herstellen.
Ggf. erforderliche Schalung vorhalten und beseitigen.
Druckfestigkeitsklasse C12/15.
Expositionsklasse X0.
Dicke min. 10 cm.
Menge: 12,000 m2
Leistungsbereichkatalog: 118

**05.04.0002 Bew. Beton einschl. Schalung herst. Fundament*Stahlbeton C30/37**
StL-Nr. 2211831311490000
Bewehrten Beton einschließlich Schalung nach Unterlagen
des AG herstellen. Schalung vorhalten und beseitigen.
Bewehrung und Traggerüst der Bemessungsklasse B werden
gesondert vergütet.
Bauteil = Fundament.
Art der Verwendung = Stahlbeton.
Druckfestigkeitsklasse C30/37.
Expositionsklasse 'XC2, XD2, XF2, WA.'
Menge: 20,000 m3
Leistungsbereichkatalog: 118

*Hinweis: Hinweis zu OZ 05.03.0003*
Ausbildung Sockel gem. ZTV-ING VZB 2.

**05.04.0003 Bew. Beton einschl. Schalung herst.*Stahlbeton C30/37 Brettr.dreis.geh.*Vertikal Absch. + glätten**
StL-Nr. 2211831391490423
Bewehrten Beton einschließlich Schalung nach Unterlagen
des AG herstellen. Schalung vorhalten und beseitigen.
Bewehrung und Traggerüst der Bemessungsklasse B werden
gesondert vergütet.
Bauteil 'Fundamentsockel mit Aussparungen für Schubknaggen.'

Art der Verwendung = Stahlbeton.
Druckfestigkeitsklasse C30/37.
Expositionsklasse 'XC2, XD2, XF2, WA'

Sichtflächenschalung = Dreiseitig gehobelte Bretter
gleichen Querschnitts.
Schalungsverlauf vertikal.
Oberfläche maschinell abscheiben und glätten.
Menge: 3,000 m3
Leistungsbereichkatalog: 118

**05.04.0004 Betonstahl einbauen**
StL-Nr. 2211821399
Betonstahl entsprechend statischen und konstruktiven
Erfordernissen einbauen.
Bauteil 'Fundament einschl. Sockel'

Stahlsorte 'B500B.'
Menge: 2,000 t
Leistungsbereichkatalog: 118

**05.04.0005 Fugenfüllung unter Fußplatte**
Die Fuge zwischen der Fußplatte der Stiele und Anprallsockel ist gem. ZTV-ING, Teil 8, Abschnitt 3 mit schwindfreiem, wasserdichtem, frost- und tausalzbeständigem, standfestem Mörtel kraftschlüssig zu verfüllen.
Die Mörtelschicht mit eine Mindestdicke von 30 mm ist
ohne Überstand abzuschrägen (vgl. Richtzeichnung VZB
10, Blatt 4).
Farbe: betonfarben.
Menge: 1,000 St

#### Abschnitt 05.05 INGENIEURBAUTEN AUS STAHL

**05.05.0001 Geräteeinsatz für VZ-Brücke**
*** Pauschalposition
Geräte für VZ-Brücke nach Unterlagen des AN einsetzen. Der Einsatz umfasst das  Aufstellen
und Abbauen sowie das Umsetzen im Bereich der Baustelle
Gerät = Autokräne, Steiger Hubfahrzeuge usw.
Einsatz für Demontage und Montage einer ca. 36 m langen VZ-Brücke mit Schildhalterung.
Menge: 1,000 Psch

**05.05.0002 VZ-Brücke herst., liefern, mont.**
*** Pauschalposition
Verkehrszeichenbrücke für Verkehrszeichen entsprechend
statischen und konstruktiven Erfordernissen herstellen,liefern und einschließlich aller hierfür benötigten Kleinteile montieren.
Riegellänge: ca. 7,5 m. Stiellängen: ca. 7,55m.
Lichte Durchfahrthöhe min. 5 m, als ungünstigste Höhe (zw. UK Schildersatzfläche und OK Fahrbahnbelag)
Ausführung als einteilige Riegelkonstruktion, zur
Aufnahme einer Beschilderung, ohne elektronische
Versorgungsleitungen, nicht begehbar, mit Kontrollöffnung gemäß Richtzeichnung VZB 10.
Inklusive Befestigungselemente für Schilder bei
einteiligem Riegel nach Richtzeichnungen VZB 20 und Erdung.
Gesamte Stahlkonstruktion nach statischen und
konstruktiven Erfordernissen.
Inklusiver aller Klein- und Kleinstteile, Schotte,
Aussteifungsbleche, Schweißungen, Verschraubungen, Bohrungen, Montagehilfen und für die Montage benötigter
Materialien und Geräte gemäß den geprüften und für die Ausführung genehmigten Ausführungspläne und
Werkstattzeichnungen.
Einzurechnen sind alle Hilfsmittel und Einzelteile, die
für Standsicherheit  (auch während der Montage)erforderlich sind.
Stahlsorte nach ZTV-ING Teil 8, Abschnitt 3, Ziffer 3, Absatz 3.
Schraubenverbindungen nach ZTV-ING Teil 8, Abschnitt 3,
Ziffer 3, Absatz 8.
Korrosionsschutz nach ZTV-ING Teil4, Abschnitt 3,
Anhang A, Tabelle A 4.3.2 Bauteil-Nr. 6.1.1, Syst Nr.1
Im Bereich bis mindestens  2  m über Geländeoberkante zusätzlich eine zweite Zwischenbeschichtung aus PUR  (80 my ).
Deckbeschichtung in Verkehrsgrau A (RAL 7042) nach TL/TP-KOR-Stahlbauten, Anhang A Blatt 100-C.
Im Bereich der Krafteinwirkung an Verschraubungen ist
die Beschichtung um die montierende Scheibengrößen
auszusparen und an der Baustelle nachträglich
aufzubringen.
Menge: 1,000 Psch

**05.05.0003 Ankerschrauben nach ZTV-ING Teil 8,**
Ankerschrauben nach ZTV-ING Teil 8, Abschnitt 3 liefern und montieren.
Werkstoff: Feuerverzinkte Schrauben der Güte 5.6 nach
DIN EN ISO 898.
Dimensionierung nach stat. Erfordernissen.
Inkl. der erforderlichen Unterlegscheiben sowie Konter-
und Sicherungsmuttern.
Nach Richtzeichnung VZB 10, Blatt 4.
Die Schraubenverbindungen sind durch eine einteilige Kappe und mit einer säurefreien Korrosionsschutzpaste zu schützen.
Menge: 10,000 St

### Bereich 06 BAUWERK 4_RESTLEISTUNG

#### Abschnitt 06.01 INGENIEURB. AUS BETON U. STAHLBETON

**06.01.0001 Geländerpfostenfundamente herst.**
Bewehrter Betonfundamente für Geländer einschließlich Schalung entsprechend statischen und konstruktiven Erfordernissen nach Unterlage AG herstellen.
Betonfundamente 40x40x120cm nach Riz-Ing, Gel 7
Köcher ausbilden.
Stahlbeton, Druckfestigkeitsklasse C25/30
Expositionsklasse XA1, XC2, XF1
Zusätzliche Anforderungen WA
Oberflächen mit Besenstrich versehen.
Ort =Böschungstreppe BW4
Menge: 12,000 St

#### Abschnitt 06.02 AUSSTATTUNG

*Hinweis: Hinweis zu OZ.06.02.0001*
Stahlgeländer nach Gel 7.
Für die Böschungstreppe und im Bereich des Pfostens Nr. 1 der LSW.

**06.02.0001 Stahlgeländer einbauen Treppe*Stahl Rohrg.in Bösch.*Seil DU 20 mm Anschlagkonstr.*Pf. in Beton.**
StL-Nr. 2412131331961149
Geschweißtes Stahlgeländer nach Unterlagen des AG einbauen.
Abrechnung nach Länge des Handlaufs zwischen den
Achsen der Endpfosten bzw. Endstäbe.
Geländer für Treppe.
Baustoff = Stahl
Höhe des Geländers '1400mm.'

Ausbildung als Rohrgeländer in Böschungen.
Im Handlauf feuerverzinktes Drahtseil, Durchmesser 20
mm, einziehen und verankern.
Anschlagkonstruktion für Drahtseil nach RiZ Gel 11 herstellen.
Verankerung durch Einbetonieren des Pfostens.
Korrosionsschutz 'werksseitiger Korrosionsschutz, RAL-Deckbeschichtung nach Wahl AG, Geländer feuerverzinken, zu beschichtende Flächen sweep-strahlen. Zwischenbeschichtung auf Epoxidharz-Grundlage nach Blatt 87, Sollschichtdicke 80 mym. Deckbeschichtung auf Polyurethan-Grundlage nach
Blatt 87, Sollschichtdicke 80 mym.'
Menge: 20,000 m
Leistungsbereichkatalog: 121

**06.02.0002 Messbolzen einbauen Kappe*Messing*DU 10 - 20 mm L 20 - 40 mm*Horizontal Mörtel*Zentrierbohrung Höhenmessung**
StL-Nr. 2412197152111112
Messbolzen einbauen.
Einbauort = Kappe.
Baustoff = Messing.
Schaftdurchmesser 10 bis 20 mm.
Schaftlänge 20 bis 40 mm.
Einbau horizontal.
Bolzen in Bohrungen einsetzen. Bohrungen herstellen und
mit Mörtel verfüllen.
Messbolzen mit Zentrierbohrung.
Messbolzen für Höhenmessung.
Menge: 16,000 St
Leistungsbereichkatalog: 121

**06.02.0003 Messbolzen einbauen Widerlager*Feuerverzinkt DU 20 - 30 mm*L 40 - 80 mm Vertikal*Mörtel*Lage-/Höhenmessg**
StL-Nr. 2412197121222103
Messbolzen einbauen.
Einbauort = Widerlager.
Baustoff = Stahl, feuerverzinkt.
Schaftdurchmesser über 20 bis 30 mm.
Schaftlänge über 40 bis 80 mm.
Einbau vertikal.
Bolzen in Bohrungen einsetzen. Bohrungen herstellen und
mit Mörtel verfüllen.
Messbolzen für Lage- und Höhenmessung.
Menge: 4,000 St
Leistungsbereichkatalog: 121

#### Abschnitt 06.03 PFLASTER;PLATTENBEL;EINFASSUNGEN

**06.03.0001 Böschungstreppe herstellen Stufenbr. 80 cm*H/B 18/27 cm Betonfertigteile*beids. Tr.w. Bet. Fugenmörtel**
StL-Nr. 21115922111201
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 17,000 m
Leistungsbereichkatalog: 115

**06.03.0002 Pflasterd. geb.Bauw. Betonst.herst.*St.100/200/80 Haftvermittler AN*Fuge Typ B Läuferverband**
StL-Nr. 2311510690599221
Pflasterdecke in gebundener Bauweise mit Pflastersteinen aus Beton mit Vorsatzbeton herstellen.
Oberfläche der Pflastersteine, Trassierung der Pflasterdecke und Verlegung der Pflastersteine in Kurvenbereichen nach Unterlagen des AG.
Haftzugfestigkeit zwischen Pflasterstein und Bettung
sowie zwischen Pflasterstein und Fugenfüllung im fertigen Zustand mind. 0,6 MPa im Einzelwert.
In Flächen 'Antritt/Austritt Böschungstreppen.'

Format für Rastermaß = 100/200/80 mm.
Fase 'ohne'

Bettung aus 'Beton C12/15, 10 cm dick.'

Haftvermittler nach Wahl des AN einbauen.
Fuge aus Fugenmörtel Typ B mit Zementmörtel 0/2.
Druckfestigkeit zwischen 30 MPa und 40 MPa im Mittel.
Biegezugfestigkeit mind. 6 MPa im Mittel und mind. 5
MPa im Einzelwert. Widerstand gegen Frost-Taumittel-
Beanspruchung max. 500 g/m2 Masseverlust im Einzelwert
mit dem CDF-Test. Haftzugfestigkeit mind. 1,5 MPa im
Mittel und mind. 1,2 MPa im Einzelwert. Statischer E-
Modul mind. 14000 MPa, max. 17000 MPa im Einzelwert.
Steine im Läuferverband verlegen.
Menge: 5,000 m2
Leistungsbereichkatalog: 115

**06.03.0003 Bordstein aus Beton setzen BSt. TB 8x25 cm gerader Stein*bis 10 cm unt. OK F-beton 12 MPa**
StL-Nr. 2311531107009111
Bordstein aus Beton setzen. Breite der Rückenstütze
mind. 15 cm.
Bordstein = TB 8 x 25 cm.
Bordstein 'Einfassung Podest von der Böschungstreppe.'

Gerader Stein.
Rückenstütze bis 10 cm unter Oberkante Bordstein. Beton
mit einer Druckfestigkeit (Einzelwert) am Bohrkern von
mind. 12 MPa.
Fundamentbeton mit einer Druckfestigkeit (Einzelwert)
am Bohrkern von mind. 12 MPa.
Menge: 6,000 m
Leistungsbereichkatalog: 115

**06.03.0004 Pflastersteine zuarbeiten aus Beton*Dicke ü. 8-10 cm**
StL-Nr. 231151950102
Pflastersteine auf Passmaß trennen und Pflastersteine
an Kanten und Einfassungen oder an Aussparungen und
Einbauten über 1,00 m2 Einzelgröße zuarbeiten, nassschneiden oder behauen.
Das Zuarbeiten, Nassschneiden oder Behauen der Pflastersteine an Aussparungen und Einbauten bis zu 1,00 m2
Einzelgröße wird gesondert vergütet.
Art = Pflastersteine aus Beton.
Dicke über 8 bis 10 cm.
Menge: 3,000 m
Leistungsbereichkatalog: 115

**06.03.0005 Bordstein trennen TBSt. 10/30-8/20*BSt.nassschneiden BSt. trennen**
StL-Nr. 231153262101
Bordstein auf Passmaß trennen.
Bordstein aus Beton ca. 10/30 bis 8/20 cm.
Bordstein trennen durch Nassschneiden.
Bordstein quer trennen.
Menge: 5,000 St
Leistungsbereichkatalog: 115
